# Cinta señalización - ¡Atención! Tubería de agua potable - A 30 cm - de Masa

- Propiedad del archivo: CONSTRUNARIO
- Formato: FIEBDC-3/2012
- Programa: Construnario Versión 3.51
- Fecha de los precios: 29/09/2017
- Divisa: EUR

**CSA000500030** m Cinta señalización - ¡Atención! Tubería de agua potable - A 30 cm - de Masa
Precio: 0.17
Señalizaciones para instalaciones de: - Agua potable (opcional con hilo de cobre para fácil detección). - Agua regenerada/No Potable. - Gas. - Cables eléctricos. - Telecomunicaciones. Características: - Galga 300. - Ancho: 30 cm. (Disponible también en 15 cm) - Bobinas de 500 m.
