# Válvula de mariposa - PN 16 - DN 450 - de Masa

- Propiedad del archivo: CONSTRUNARIO
- Formato: FIEBDC-3/2012
- Programa: Construnario Versión 3.51
- Fecha de los precios: 19/02/2018
- Divisa: EUR

**666450016012** u Válvula de mariposa - PN 16 - DN 450 - de Masa
Precio: 3982.11
- Cuerpo,asiento y obturador de fundición dúctil EN-GJS-500 -7 DIN EN 1563 (Equiv.GGG 50) - Homologada para agua potable según EN 1074- 1 y 2 - Recubrimiento epoxi = 250 micras - Junta del obturador EPDM con marca CE - Doble excentricidad y apertura bidireccional - Eje de acero inoxidable AISI 420 - Homologada por Aenor. - Con certificación sanitaria de los componentes en contacto con agua. - Con certificado anticorrosión GSK. Opcional: Modelo Duplex 316 L: con eje y asiento en acero inoxidable AISI 316 L +14%
