# Eje telescópico - DN 350 hasta 500 - de Masa

- Propiedad del archivo: CONSTRUNARIO
- Formato: FIEBDC-3/2012
- Programa: Construnario Versión 3.51
- Fecha de los precios: 19/02/2018
- Divisa: EUR

| Código | Ud | Descripción | Precio |
|---|---|---|---|
| 666350500013 | u | Eje telescópico - DN 350 hasta 500 - de Masa | 102.14 |
