# Cuadradillo - DN 350-400-450-500 - de Masa

- Propiedad del archivo: CONSTRUNARIO
- Formato: FIEBDC-3/2012
- Programa: Construnario Versión 3.51
- Fecha de los precios: 19/02/2018
- Divisa: EUR

| Código | Ud | Descripción | Precio |
|---|---|---|---|
| 666350500027 | u | Cuadradillo - DN 350-400-450-500 - de Masa | 27.25 |
