# Volante - DN 20-3/4"/ 25-1"/32 1 1/4"/ 40-1 1/2"/ 50-2" - de Masa

- Propiedad del archivo: CONSTRUNARIO
- Formato: FIEBDC-3/2012
- Programa: Construnario Versión 3.51
- Fecha de los precios: 19/02/2018
- Divisa: EUR

| Código | Ud | Descripción | Precio |
|---|---|---|---|
| 666020050008 | u | Volante - DN 20-3/4"/ 25-1"/32 1 1/4"/ 40-1 1/2"/ 50-2" - de Masa | 12.70 |
