# Válvula de acometida - registro - unión roscada recto tubo PE - DN 40 - 1 1/2" - Ø 50 - de Masa

- Propiedad del archivo: CONSTRUNARIO
- Formato: FIEBDC-3/2012
- Programa: Construnario Versión 3.51
- Fecha de los precios: 19/02/2018
- Divisa: EUR

**666040050106** u Válvula de acometida - registro - unión roscada recto tubo PE - DN 40 - 1 1/2" - Ø 50 - de Masa
Precio: 160.75
- PN 10 - PN 16 - Cuerpo y tapa de fundición dúctil EN-GJS-500-7 - DIN EN 1563 (Equiv.GGG 50) - Homologada para agua potable según EN 1074-1 y 2 - Revestimiento de compuerta EPDM con marca CE - Recubrimiento epoxi = 250 micras - Eje de acero inoxidable AISI 420 - Con eje en acero inoxidable AISI 303 +5% - Con eje en acero inoxidable AISI 316 L +10% - Homologada por Aenor. - Con certificación sanitaria de los componentes en contacto con agua. - Con certificado anticorrosión GSK.
