# Válvula PN10-PN16 con boca para PVC - DN 100 - Ø110 - Rojo - de Masa

- Propiedad del archivo: CONSTRUNARIO
- Formato: FIEBDC-3/2012
- Programa: Construnario Versión 3.51
- Fecha de los precios: 19/02/2018
- Divisa: EUR

**666110000010R** u Válvula PN10-PN16 con boca para PVC - DN 100 - Ø110 - Rojo - de Masa
- Cuerpo en fundición dúctil EN-GJS-500-7 DIN EN 1563 (Equiv. GGG 50) - Recubrimiento epoxi = 250 micras - Eje en acero inoxidable AISI 316 L - Disponible en PN10 y PN16 - Junta NBR con marca CE PN10 y PN 16
