# Válvula de compuerta con extremos lisos - PN 10 - PN 16 -DN 150 - de Masa

- Propiedad del archivo: CONSTRUNARIO
- Formato: FIEBDC-3/2012
- Programa: Construnario Versión 3.51
- Fecha de los precios: 19/02/2018
- Divisa: EUR

**666150000021** u Válvula de compuerta con extremos lisos - PN 10 - PN 16 -DN 150 - de Masa
Precio: 495.73
- Con extremos lisos - Cuerpo y tapa de fundición dúctil EN-GJS-500-7 - DIN EN 1563 (Equiv.GGG 50) - Homologada para agua potable según EN 1074-1 y 2 - Con certificación sanitaria de los componentes en contacto con agua - Con certificación anticorrosión GSK - Revestimiento de compuerta EPDM con marca CE - Recubrimiento epoxi = 250 micras - Eje de acero inoxidable AISI 420 - Opcional: Con eje en acero inoxidable AISI 303 +5%; con eje en acero inoxidable AISI 316 L +10%
