# Válvula de compuerta metálica - DN 400 - de Masa

- Propiedad del archivo: CONSTRUNARIO
- Formato: FIEBDC-3/2012
- Programa: Construnario Versión 3.51
- Fecha de los precios: 19/02/2018
- Divisa: EUR

**666400040008** u Válvula de compuerta metálica - DN 400 - de Masa
Precio: 15489.32
- Cuerpo y tapa de fundición dúctil EN-GJS-500 -7 DIN EN 1563 (Equiv.GGG 50) - Compuerta de fundición dúctil EN-GJS-500 - Recubrimiento epoxi = 250 micras - Eje de acero inoxidable AISI 420 - Disponible también en PN25 - Opcional: Con eje en acero inoxidable AISI 303 +7% Con eje en acero inoxidable AISI 316 L +14% Volante y eje interior fijo
