# Válvula de compuerta con indicador de apertura y fin de carrera - DN 300 - de Masa

- Propiedad del archivo: CONSTRUNARIO
- Formato: FIEBDC-3/2012
- Programa: Construnario Versión 3.51
- Fecha de los precios: 19/02/2018
- Divisa: EUR

**666300000008** u Válvula de compuerta con indicador de apertura y fin de carrera - DN 300 - de Masa
Precio: 2410.30
- Con indicador de apertura y fin de carrera - Cuerpo y tapa de fundición dúctil EN-GJS-500 - 7 - DIN EN 1563 (Equiv.GGG 50) - Homologada para agua potable según EN 1074- 1 y 2 - Con certificación sanitaria de los componentes en contacto con agua - Con certificación anticorrosión GSK - Revestimiento de compuerta EPDM con marca CE - Recubrimiento epoxi = 250 micras - Eje de acero inoxidable AISI 420 - Disponible en PN10 y PN16
