# Válvula de compuerta con indicador de apertura - DN 450 - de Masa

- Propiedad del archivo: CONSTRUNARIO
- Formato: FIEBDC-3/2012
- Programa: Construnario Versión 3.51
- Fecha de los precios: 19/02/2018
- Divisa: EUR

**666450000007** u Válvula de compuerta con indicador de apertura - DN 450 - de Masa
Precio: 9480.46
- Con indicador de apertura - Homologada para agua potable según EN 1074- 1 y 2 - Con certificación sanitaria de los componentes en contacto con agua - Con certificación anticorrosión GSK - Cuerpo y tapa de fundición dúctil EN-GJS-500 -7 - DIN EN 1563 (Equiv.GGG 50) - Revestimiento de compuerta EPDM con marca CE - Recubrimiento epoxi = 250 micras - Eje de acero inoxidable AISI 420 - Disponible en PN10 y PN16
