# Válvula de compuerta con bridas - Serie 15 - PN 16 - DN 60 - Rojo - de Masa

- Propiedad del archivo: CONSTRUNARIO
- Formato: FIEBDC-3/2012
- Programa: Construnario Versión 3.51
- Fecha de los precios: 19/02/2018
- Divisa: EUR

**10727210R** u Válvula de compuerta con bridas - Serie 15 - PN 16 - DN 60 - Rojo - de Masa
Precio: 2754.66
- Cuerpo y tapa de fundición dúctil EN-GJS-500-7 - DIN EN 1563 (Equiv.GGG 50) - Diseñada según EN 1171 y EN 1074-1 y 2 - Revestimiento de compuerta NBR con marca CE - Recubrimiento epoxi = 250 micras - Eje de acero inoxidable AISI 316 L - Cilindro neumático de doble efecto con fin de carrera de apertura y cierre con aprobación ATEX. PN10 y PN16.
