# Vacupump - Bomba de vacío 230 V - de Masa

- Propiedad del archivo: CONSTRUNARIO
- Formato: FIEBDC-3/2012
- Programa: Construnario Versión 3.51
- Fecha de los precios: 15/02/2018
- Divisa: EUR

**613827** u Vacupump - Bomba de vacío 230 V - de Masa
Precio: 2670.45
Para la instalación de derivaciones Frialen XL SA-XL y abrazaderas de reparación RS-XL. Se compone de bomba de vacío (110 V/230 V )manómetro y mangueras de conexión. No requiere compresor adicional para su funcionamiento. Se suministra en un maletín de aluminio.
