# Válvula de compuerta con actuador Auma - Serie 15 -DN 100 - de Masa

- Propiedad del archivo: CONSTRUNARIO
- Formato: FIEBDC-3/2012
- Programa: Construnario Versión 3.51
- Fecha de los precios: 19/02/2018
- Divisa: EUR

**10726750A** u Válvula de compuerta con actuador Auma - Serie 15 -DN 100 - de Masa
Precio: 4221.73
- Válvula con eje en acero inoxidable AISI 420 con actuador eléctrico Auma Norm actuador Auma Trifásico CA, clase de aislamiento F, con tres termostatos, IP68 - Con certificación sanitaria de los componentes en contacto con agua - Con certificación anticorrosión GSK - Opcional: con eje de acero inoxidable AISI 303 + 3%; con eje de acero inoxidable AISI 316 + 6% - Opcional: Actuador Eléctrico con control AUMA MATIC: *Hasta DN 150 +1.580,00 € *Desde DN 200 hasta DN500 +1.825,00 €
