# Válvula de compuerta de asiento elástico - Serie 15 - PN 25 - DN 40 - de Masa

- Propiedad del archivo: CONSTRUNARIO
- Formato: FIEBDC-3/2012
- Programa: Construnario Versión 3.51
- Fecha de los precios: 19/02/2018
- Divisa: EUR

**666040025004** u Válvula de compuerta de asiento elástico - Serie 15 - PN 25 - DN 40 - de Masa
Precio: 337.06
- Cuerpo y tapa de fundición dúctil EN-GJS-500-7 - DIN EN 1563 (Equiv.GGG 50) - Homologada para agua potable según EN 1074- 1 y 2 - Con certificación sanitaria de los componentes en contacto con agua - Homologada por Aenor y con certificado anticorrosión GSK - Revestimiento de compuerta EPDM con marca CE - Recubrimiento epoxi = 250 micras - Brida para acoplamiento de actuador según ISO 5210 - Eje de acero inoxidable AISI 420 - Opcional: con eje en acero inoxidable AISI 303 +5%; con eje en acero inoxidable AISI 316 L +10%
