# Válvula de compuerta con actuador Auma - Serie 15 - PN 16 - DN 50 - rojo - de Masa

- Propiedad del archivo: CONSTRUNARIO
- Formato: FIEBDC-3/2012
- Programa: Construnario Versión 3.51
- Fecha de los precios: 19/02/2018
- Divisa: EUR

**10726510AR** u Válvula de compuerta con actuador Auma - Serie 15 - PN 16 - DN 50 - rojo - de Masa
Precio: 3194.73
- Cuerpo en fundición dúctil EN-GJS-500-7 - DIN EN 1563 (Equiv.GGG 50) - Recubrimiento epoxi = 250 micras - Eje en acero inoxidable AISI 316 L - Disponible en PN10 y PN16 - Junta NBR con marca CE PN10 y PN 16
