# Válvula de compuerta con actuador Auma - Serie 15 - PN 16 - DN 125 - de Masa

- Propiedad del archivo: CONSTRUNARIO
- Formato: FIEBDC-3/2012
- Programa: Construnario Versión 3.51
- Fecha de los precios: 19/02/2018
- Divisa: EUR

**10726560A** u Válvula de compuerta con actuador Auma - Serie 15 - PN 16 - DN 125 - de Masa
Precio: 4130.13
- Válvula con eje en acero inoxidable AISI 420 con - Actuador Eléctrico Auma Norm - Actuador Auma Trifásico CA, clase de aislamiento F, con tres termostatos, IP68 -- - - Con certificación sanitaria de los componentes en contacto con agua - Con certificación anticorrosión GSK - Opcional: con eje de acero inoxidable AISI 303 + 3%; con eje de acero inoxidable AISI 316 + 6% - Disponible en PN10 y PN16
