# Válvula de compuerta para actuador eléctrico - Serie 15 - PN 16 - DN350 - de Masa

- Propiedad del archivo: CONSTRUNARIO
- Formato: FIEBDC-3/2012
- Programa: Construnario Versión 3.51
- Fecha de los precios: 19/02/2018
- Divisa: EUR

**666350000004** u Válvula de compuerta para actuador eléctrico - Serie 15 - PN 16 - DN350 - de Masa
Precio: 4148.68
- Cuerpo y tapa de fundición dúctil EN-GJS-500-7 - DIN EN 1563 (Equiv.GGG 50) - Homologada para agua potable según EN 1074- 1 y 2 y con certificación sanitaria de los componentes en contacto con agua - Con certificación anticorrosión GSK - Revestimiento de compuerta EPDM con marca CE - Recubrimiento epoxi = 250 micras - Brida para acoplamiento de actuador según ISO 5210 - Eje de acero inoxidable AISI 420 - Disponible en PN10 y PN16 Opcional: con eje en acero inoxidable AISI 303 +5%; con eje en acero inoxidable AISI 316 L +10%
