# Válvula con eje en acero inoxidable - Serie 14 - Auma - DN 80 - de Masa

- Propiedad del archivo: CONSTRUNARIO
- Formato: FIEBDC-3/2012
- Programa: Construnario Versión 3.51
- Fecha de los precios: 16/02/2018
- Divisa: EUR

**10725540A** u Válvula con eje en acero inoxidable - Serie 14 - Auma - DN 80 - de Masa
Precio: 3152.67
- Válvula con eje en acero inoxidable AISI 420 con actuador eléctrico Auma Norm actuador Auma Trifásico CA, clase de aislamiento F, con tres termostatos, IP68 - Con certificación sanitaria de los componentes en contacto con agua - Con certificación anticorrosión GSK - Opcional: * Con eje de acero inoxidable AISI 303 + 3% * Con eje de acero inoxidable AISI 316 + 6% - Disponible en PN10 y PN16
