# Válvula de compuerta de cierre elástico con bridas - DN65 - Serie 15 - PN25 - de Masa

- Propiedad del archivo: CONSTRUNARIO
- Formato: FIEBDC-3/2012
- Programa: Construnario Versión 3.51
- Fecha de los precios: 16/02/2018
- Divisa: EUR

**666065025001** u Válvula de compuerta de cierre elástico con bridas - DN65 - Serie 15 - PN25 - de Masa
Precio: 246.23
- Cuerpo y tapa de fundición dúctil EN-GJS-500-7 DIN EN 1563 (Equiv.GGG 50) - Homologada para agua potable según EN 1074- 1 y 2 y con certificación sanitaria de los componentes en contacto con agua - Revestimiento de compuerta EPDM con marca CE - Recubrimiento epoxi = 250 micras - Eje de acero inoxidable AISI 420 - Homologada por AENOR y con certificación anticorrosión GSK - Opcional: con eje en acero inoxidable AISI 303 +5%; con eje en acero inoxidable AISI 316 L +10%
