# Handiclamp - abrazadera doble - L 200 mm - Tolerancia 120.0 - 140.0 - de Masa

- Propiedad del archivo: CONSTRUNARIO
- Formato: FIEBDC-3/2012
- Programa: Construnario Versión 3.51
- Fecha de los precios: 16/02/2018
- Divisa: EUR

**706000000339** u Handiclamp - abrazadera doble - L 200 mm - Tolerancia 120.0 - 140.0 - de Masa
Precio: 121.37
- DN: 100 - Presión de servicio máxima admisible: 20 bar (agua) / 5 bar (gas)
