# Handiclamp - abrazadera doble - L 200 mm - Tolerancia 159.0 - 180.0 - de Masa

- Propiedad del archivo: CONSTRUNARIO
- Formato: FIEBDC-3/2012
- Programa: Construnario Versión 3.51
- Fecha de los precios: 16/02/2018
- Divisa: EUR

**706000000343** u Handiclamp - abrazadera doble - L 200 mm - Tolerancia 159.0 - 180.0 - de Masa
Precio: 130.62
- DN: 150 - Presión de servicio máxima admisible: 16 bar (agua) / 4 bar (gas)
