# Easitee - te embridada - DN 300 - tolerancia 323.1 - 349.0 - de Masa

- Propiedad del archivo: CONSTRUNARIO
- Formato: FIEBDC-3/2012
- Programa: Construnario Versión 3.51
- Fecha de los precios: 16/02/2018
- Divisa: EUR

**730300200160** u Easitee - te embridada - DN 300 - tolerancia 323.1 - 349.0 - de Masa
Precio: 1838.47
- Brida: DN 200 Taladro PN: 16 - Material: cuerpo de fundición revestido con Rilsan Nylon 11. - Revestimiento de tornillos y tuercas: fluoreno. - Juntas: EPDM tipo “gofre” antifugas.
