# Handiclamp - Abrazadera simple - L 150 mm - Tolerancia 048.0 - 052.0 - de Masa

- Propiedad del archivo: CONSTRUNARIO
- Formato: FIEBDC-3/2012
- Programa: Construnario Versión 3.51
- Fecha de los precios: 16/02/2018
- Divisa: EUR

**706000000005** u Handiclamp - Abrazadera simple - L 150 mm - Tolerancia 048.0 - 052.0 - de Masa
Precio: 51.52
- Presión de servicio máxima admisible: 24 bar (agua)/ 4 bar (gas) Material: acero inoxidable. Tornillos y tuercas: acero inoxidable. Juntas: EPDM para aplicaciones en agua, nitrilo para aplicaciones en gas.
