# Easitee - te embridada - DN 200 - tolerancia 215.9 - 239.7 - de Masa

- Propiedad del archivo: CONSTRUNARIO
- Formato: FIEBDC-3/2012
- Programa: Construnario Versión 3.51
- Fecha de los precios: 16/02/2018
- Divisa: EUR

**730200150160** u Easitee - te embridada - DN 200 - tolerancia 215.9 - 239.7 - de Masa
Precio: 816.39
- Brida: DN 150 Taladro PN: 10/16 - Material: cuerpo de fundición revestido con Rilsan Nylon 11. - Revestimiento de tornillos y tuercas: fluoreno. - Juntas: EPDM tipo “gofre” antifugas.
