# Easitap outlet - abrazadera de reparación - salida roscada - DN 80 - Tolerancia 092.3 - 103.0 - de Masa

- Propiedad del archivo: CONSTRUNARIO
- Formato: FIEBDC-3/2012
- Programa: Construnario Versión 3.51
- Fecha de los precios: 16/02/2018
- Divisa: EUR

**711000000015** u Easitap outlet - abrazadera de reparación - salida roscada - DN 80 - Tolerancia 092.3 - 103.0 - de Masa
Precio: 402.54
- Versión Remote. - Material: cuerpo de fundición revestido con Rilsan Nylon 11. - Revestimiento de tornillos y tuercas: Sheraplex. - Juntas: EPDM tipo “gofre” antifugas.
