# Carrete desmontaje - DN 250 - PN Brida 16 - de Masa

- Propiedad del archivo: CONSTRUNARIO
- Formato: FIEBDC-3/2012
- Programa: Construnario Versión 3.51
- Fecha de los precios: 16/02/2018
- Divisa: EUR

**170000250116** u Carrete desmontaje - DN 250 - PN Brida 16 - de Masa
Precio: 817.34
- Para válvulas, bombas y medidores. - Posibilidad de otras dimensiones y PN bajo petición. - Material: acero revestido con Rilsan Nylon 11.
