# Quickfit - Adaptadores de brida - Ø Tubo 192.2 - 196.7 - DN200 - de Masa

- Propiedad del archivo: CONSTRUNARIO
- Formato: FIEBDC-3/2012
- Programa: Construnario Versión 3.51
- Fecha de los precios: 16/02/2018
- Divisa: EUR

**722000000200** u Quickfit - Adaptadores de brida - Ø Tubo 192.2 - 196.7 - DN200 - de Masa
Precio: 410.20
- DN: 200. - Instalación con materiales: acero/PVCu - Brida: DN 200 / Taladro PN: 10/16 Especialmente diseñados para grandes presiones (hasta 46 bar). Instalación con materiales: cuerpo de fundición revestido con Rilsan Nylon 11. Revestimiento de tornillos y tuercas: Sheraplex. Juntas: EPDM para aplicaciones en agua, nitrilo para aplicaciones en gas.
