# Quickfit - Adaptadores de brida - Ø Tubo 113.5 - 120.2 - DN100 - de Masa

- Propiedad del archivo: CONSTRUNARIO
- Formato: FIEBDC-3/2012
- Programa: Construnario Versión 3.51
- Fecha de los precios: 16/02/2018
- Divisa: EUR

**723000000100** u Quickfit - Adaptadores de brida - Ø Tubo 113.5 - 120.2 - DN100 - de Masa
Precio: 271.21
- DN: 100. - Instalación con materiales: acero/PVCu/ fund. dúctil - Brida: DN 100 / Taladro PN: 10/16 Especialmente diseñados para grandes presiones (hasta 46 bar). Instalación con materiales: cuerpo de fundición revestido con Rilsan Nylon 11. Revestimiento de tornillos y tuercas: Sheraplex. Juntas: EPDM para aplicaciones en agua, nitrilo para aplicaciones en gas.
