# Quickfit - Adaptadores de brida - Ø Tubo 167.5 - 172.3 - DN150 - de Masa

- Propiedad del archivo: CONSTRUNARIO
- Formato: FIEBDC-3/2012
- Programa: Construnario Versión 3.51
- Fecha de los precios: 16/02/2018
- Divisa: EUR

**723000000150** u Quickfit - Adaptadores de brida - Ø Tubo 167.5 - 172.3 - DN150 - de Masa
Precio: 345.83
- DN: 150. - Instalación con materiales: acero/fund. dúctil - Brida: DN 150 / Taladro PN: 10/16 Especialmente diseñados para grandes presiones (hasta 46 bar). Instalación con materiales: cuerpo de fundición revestido con Rilsan Nylon 11. Revestimiento de tornillos y tuercas: Sheraplex. Juntas: EPDM para aplicaciones en agua, nitrilo para aplicaciones en gas.
