# Quickfit - Uniones - Ø Tubo 272.2 - 276.5 - DN250 - de Masa

- Propiedad del archivo: CONSTRUNARIO
- Formato: FIEBDC-3/2012
- Programa: Construnario Versión 3.51
- Fecha de los precios: 16/02/2018
- Divisa: EUR

**720000025250** u Quickfit - Uniones - Ø Tubo 272.2 - 276.5 - DN250 - de Masa
Precio: 396.83
- DN: 250 - Presión máxima de trabajo (bar): 25 Especialmente diseñados para grandes presiones (hasta 46 bar) - Material: cuerpo de fundición revestido con Rilsan Nylon 11 - Revestimiento de tornillos y tuercas: Sheraplex - Juntas: EPDM para aplicaciones en agua, nitrilo para aplicaciones en gas
