# Quickfit - Uniones - Ø Tubo 192.2 - 196.7 -DN175 - de Masa

- Propiedad del archivo: CONSTRUNARIO
- Formato: FIEBDC-3/2012
- Programa: Construnario Versión 3.51
- Fecha de los precios: 16/02/2018
- Divisa: EUR

**720000025175** u Quickfit - Uniones - Ø Tubo 192.2 - 196.7 -DN175 - de Masa
Precio: 294.46
- DN: 175 - Presión máxima de trabajo (bar): 25 Especialmente diseñados para grandes presiones (hasta 46 bar) - Material: cuerpo de fundición revestido con Rilsan Nylon 11 - Revestimiento de tornillos y tuercas: Sheraplex - Juntas: EPDM para aplicaciones en agua, nitrilo para aplicaciones en gas
