# Flexlock - Adaptador de brida - DN 200 - acero - taladro 16 - de Masa

- Propiedad del archivo: CONSTRUNARIO
- Formato: FIEBDC-3/2012
- Programa: Construnario Versión 3.51
- Fecha de los precios: 16/02/2018
- Divisa: EUR

**715000016200** u Flexlock - Adaptador de brida - DN 200 - acero - taladro 16 - de Masa
Precio: 917.66
- Ø Tubo: 219.1 - Presión máxima de trabajo (bar): 16 - Brida: DN 200 / Taladro PN 16 Material: cuerpo de fundición revestido con Rilsan Nylon 11. Revestimiento de tornillos y tuercas: Sheraplex. Juntas: EPDM para aplicaciones en agua, nitrilo para aplicaciones en gas.
