# Flexlock - Adaptador de brida - DN 50 - acero - de Masa

- Propiedad del archivo: CONSTRUNARIO
- Formato: FIEBDC-3/2012
- Programa: Construnario Versión 3.51
- Fecha de los precios: 16/02/2018
- Divisa: EUR

**715000000050** u Flexlock - Adaptador de brida - DN 50 - acero - de Masa
Precio: 233.66
- Ø Tubo: 60.3 - Presión máxima de trabajo (bar): 16 - Brida: DN 50 / Taladro PN 10/16 Material: cuerpo de fundición revestido con Rilsan Nylon 11. Revestimiento de tornillos y tuercas: Sheraplex. Juntas: EPDM para aplicaciones en agua, nitrilo para aplicaciones en gas.
