# Flexlock - Uniones - DN 80 - fund. dúctil - de Masa

- Propiedad del archivo: CONSTRUNARIO
- Formato: FIEBDC-3/2012
- Programa: Construnario Versión 3.51
- Fecha de los precios: 16/02/2018
- Divisa: EUR

**713000000080** u Flexlock - Uniones - DN 80 - fund. dúctil - de Masa
Precio: 414.24
- Ø Tubo: 98.0 - Presión máxima de trabajo (bar): 16 - Material: cuerpo de fundición revestido con Rilsan Nylon 11. - Revestimiento de tornillos y tuercas: Sheraplex. - Juntas: EPDM para aplicaciones en agua, nitrilo para aplicaciones en gas.
