# Ultragrip - pecatadaptors - DN 200/225 - SDR 11 - de Masa

- Propiedad del archivo: CONSTRUNARIO
- Formato: FIEBDC-3/2012
- Programa: Construnario Versión 3.51
- Fecha de los precios: 16/02/2018
- Divisa: EUR

**154225200160** u Ultragrip - pecatadaptors - DN 200/225 - SDR 11 - de Masa
Precio: 2213.96
- Tolerancia (mm): Extremo Ultragrip: 218.1 - 256.0 Extremo tubo de PE: 225mm SDR11 -Presión de servicio máxima admisible: 16 bar (agua)/ 4 bar (gas) Permite convertirla en no autoblocante. Utiliza misma mordaza para todo tipo de materiales compatibles. Para aplicaciones en PE y PVC. Material: cuerpo de fundición revestido con Rilsan Nylon 11. Revestimiento de tornillos: capa de lubricante en seco. Revestimiento de tuercas: Decromet. Mordaza: copolímero de acetal. Juntas: EPDM para aplicaciones en agua, nitrilo para aplicaciones en gas.
