# Ultragrip - Casquillos alineadores de acero - DN50 - SDR 11 - de Masa

- Propiedad del archivo: CONSTRUNARIO
- Formato: FIEBDC-3/2012
- Programa: Construnario Versión 3.51
- Fecha de los precios: 16/02/2018
- Divisa: EUR

**153050011100** u Ultragrip - Casquillos alineadores de acero - DN50 - SDR 11 - de Masa
Precio: 19.66
- Para aplicaciones con PE y PVC es necesario el uso de casquillos alineadores en toda la gama ULTRAGRIP.
