# Ultragrip - Adaptador de brida - DN 300 - de Masa

- Propiedad del archivo: CONSTRUNARIO
- Formato: FIEBDC-3/2012
- Programa: Construnario Versión 3.51
- Fecha de los precios: 16/02/2018
- Divisa: EUR

**151300000100** u Ultragrip - Adaptador de brida - DN 300 - de Masa
Precio: 940.64
- Tolerancia (mm): 315.0 - 356.0 - Brida: DN: 300 Taladro PN: 10/16 -Presión de servicio máxima admisible: 16 bar (agua)/ 4 bar (gas) Precios con junta de EPDM, para nitrilo consultar. Permite convertirla en no autoblocante. Utiliza misma mordaza para todo tipo de materiales compatibles. Para aplicaciones en PE y PVC. Material: cuerpo de fundición revestido con Rilsan Nylon 11. Revestimiento de tornillos: capa de lubricante en seco. Revestimiento de tuercas: Decromet. Mordaza: copolímero de acetal. Juntas: EPDM para aplicaciones en agua, nitrilo para aplicaciones en gas.
