# Ultragrip - Uniones reducidas - DN 125 / 150 - de Masa

- Propiedad del archivo: CONSTRUNARIO
- Formato: FIEBDC-3/2012
- Programa: Construnario Versión 3.51
- Fecha de los precios: 16/02/2018
- Divisa: EUR

**152125150000** u Ultragrip - Uniones reducidas - DN 125 / 150 - de Masa
Precio: 494.86
- Tolerancia (mm): Extremo pequeño: 132.2 - 160.2 Extremo grande: 158.2 - 192.2 - Presión de servicio máxima admisible (bar): agua 16 - gas 4 Precios con junta de EPDM, para nitrilo consultar. Permite convertirla en no autoblocante. Utiliza misma mordaza para todo tipo de materiales compatibles. Para aplicaciones en PE y PVC. Material: cuerpo de fundición revestido con Rilsan Nylon 11. Revestimiento de tornillos: capa de lubricante en seco. Revestimiento de tuercas: Decromet. Mordaza: copolímero de acetal. Juntas: EPDM para aplicaciones en agua, nitrilo para aplicaciones en gas.
