# Megafit - Unión - DN65 - de Masa

- Propiedad del archivo: CONSTRUNARIO
- Formato: FIEBDC-3/2012
- Programa: Construnario Versión 3.51
- Fecha de los precios: 16/02/2018
- Divisa: EUR

**704000000065** u Megafit - Unión - DN65 - de Masa
Precio: 288.96
- Tolerancia (mm): 063.0 - 083.7 - Presión de servicio máxima admisible: 16 bar (agua)/ 6 bar (gas) Permite mayor flexión angular entre tubos (hasta 8º en uniones y 4 º en adaptadores de brida). Recomendable para aplicaciones donde se puedan dar movimientos de terreno. Material: cuerpo de fundición revestido con Rilsan Nylon 11. Revestimiento de tornillos y tuercas: Sheraplex. Juntas: EPDM para aplicaciones en agua, nitrilo para aplicaciones en gas.
