# Maxidaptor- Adaptador de brida - DN100 - Tolerancia 107.0 - 132.0 - Taladro PN 10-16 - de Masa

- Propiedad del archivo: CONSTRUNARIO
- Formato: FIEBDC-3/2012
- Programa: Construnario Versión 3.51
- Fecha de los precios: 16/02/2018
- Divisa: EUR

**702000000030** u Maxidaptor- Adaptador de brida - DN100 - Tolerancia 107.0 - 132.0 - Taladro PN 10-16 - de Masa
Precio: 60.00
- Precios con junta de EPDM, para nitrilo consultar. - Presión de servicio máxima admisible: 10/16 bar (agua)/6 bar (gas). - Material: cuerpo de fundición revestido con Rilsan Nylon 11. - Revestimiento de tornillos y tuercas: Sheraplex. - Juntas: EPDM para aplicaciones en agua, nitrilo para aplicaciones en gas.
