# Maxistep - uniones reducidas - DN 350/400 - Tolerancia 394.3 - 411.3/404.8 - 421.8 - de Masa

- Propiedad del archivo: CONSTRUNARIO
- Formato: FIEBDC-3/2012
- Programa: Construnario Versión 3.51
- Fecha de los precios: 16/02/2018
- Divisa: EUR

**703000000118** u Maxistep - uniones reducidas - DN 350/400 - Tolerancia 394.3 - 411.3/404.8 - 421.8 - de Masa
Precio: 1446.82
- Precios con junta de EPDM, para nitrilo consultar. - Presión de servicio máxima admisible: 16 bar (agua)/ 6 bar (gas) - Material: cuerpo de fundición revestido con Rilsan Nylon 11. - Revestimiento de tornillos y tuercas: Sheraplex. - Juntas: EPDM para aplicaciones en agua, nitrilo para aplicaciones en gas.
