# Aquagrip - Adaptador de brida - SDR17/17,6 - Ř Tubo 450 - DN400 - Taladro PN 16 - de Masa

- Propiedad del archivo: CONSTRUNARIO
- Formato: FIEBDC-3/2012
- Programa: Construnario Versión 3.51
- Fecha de los precios: 16/02/2018
- Divisa: EUR

**161450400200** u Aquagrip - Adaptador de brida - SDR17/17,6 - Ř Tubo 450 - DN400 - Taladro PN 16 - de Masa
Precio: 6143.21
- Ř Tubo: 450 - Brida: DN400 / PN 16 - Material: cuerpo de fundición revestido con Rilsan Nylon 11. - Tornillos y tuercas: hasta d800 fluoreno, d900 en adelante galvanizado - Junta: EPDM para aplicaciones en agua
