# Aquagrip - Adaptador de brida - SDR11 - Ř Tubo 355 - DN300 -Taladro PN 10 - de Masa

- Propiedad del archivo: CONSTRUNARIO
- Formato: FIEBDC-3/2012
- Programa: Construnario Versión 3.51
- Fecha de los precios: 19/07/2017
- Divisa: EUR

**161355300110** u Aquagrip - Adaptador de brida - SDR11 - Ř Tubo 355 - DN300 -Taladro PN 10 - de Masa
- Ř Tubo: 355 - Brida: DN300 / PN 10 - Material: cuerpo de fundición revestido con Rilsan Nylon 11. - Tornillos y tuercas: hasta d800 fluoreno, d900 en adelante galvanizado - Junta: EPDM para aplicaciones en agua
