# Aquafast - Adaptador de brida - DN 200 - de Masa

- Propiedad del archivo: CONSTRUNARIO
- Formato: FIEBDC-3/2012
- Programa: Construnario Versión 3.51
- Fecha de los precios: 16/02/2018
- Divisa: EUR

**708000000200** u Aquafast - Adaptador de brida - DN 200 - de Masa
Precio: 252.78
- DN: 200 - PN: 16 bar - Brida: DN 200 - Taladro PN 10/16 - Material: cuerpo de fundición revestido con Rilsan Nylon 11. - Anillo antitracción: fundición. - Revestimiento de tornillos y tuercas: Sheraplex. - Junta: EPDM para aplicaciones en agua.
