# Aquafast - Unión DN 110 - PN 16 bar - de Masa

- Propiedad del archivo: CONSTRUNARIO
- Formato: FIEBDC-3/2012
- Programa: Construnario Versión 3.51
- Fecha de los precios: 16/02/2018
- Divisa: EUR

**707000000110** u Aquafast - Unión DN 110 - PN 16 bar - de Masa
Precio: 124.55
- Material: cuerpo de fundición revestido con Rilsan Nylon 11. - Anillo antitracción: fundición. - Revestimiento de tornillos y tuercas: Sheraplex. - Junta: EPDM para aplicaciones en agua.
