# Set de acometida - DN25 - 1m de tubo - de Masa

- Propiedad del archivo: CONSTRUNARIO
- Formato: FIEBDC-3/2012
- Programa: Construnario Versión 3.51
- Fecha de los precios: 13/02/2018
- Divisa: EUR

**SETDN25** u Set de acometida - DN25 - 1m de tubo - de Masa
Precio: 111.71
- Toma en carga DAA 63/32. - Reducción MR 32/25. - Válvula de bola KH DN 25. - Manguito UB DN 25. - Tubo Excel Plus DN25. Consultar precios para otras medidas y/o longitudes de tubo mayores a 1 y 2 m. Los sets se suministran sin soldar. Posibilidad de suministro con soldaduras bajo petición.
