# YEPE - Y 45º - PE 100 - SDR 11 - Ø ext. 110 - de Masa

- Propiedad del archivo: CONSTRUNARIO
- Formato: FIEBDC-3/2012
- Programa: Construnario Versión 3.51
- Fecha de los precios: 26/09/2017
- Divisa: EUR

**YEPE11000110** u YEPE - Y 45º - PE 100 - SDR 11 - Ø ext. 110 - de Masa
Precio: 91.56
- Accesorios inyectados para uso en aplicaciones de agua y gas. - Presión de servicio máxima admisible: 16 bar (agua)/10 bar (gas). - Fabricado en PE100 negro SDR 11. - Accesorios fabricados según las normas UNE EN 12201 para abastecimientos de agua y UNE-EN-1555 para conducción de gas. - Con cuello largo para soldar con accesorios de alta seguridad FRIALEN, o soldadura.
