# PE 100 - SDR 17 - Te reducida - Ø280/180 - de Masa

- Propiedad del archivo: CONSTRUNARIO
- Formato: FIEBDC-3/2012
- Programa: Construnario Versión 3.51
- Fecha de los precios: 20/04/2016
- Divisa: EUR

**105280180100** u PE 100 - SDR 17 - Te reducida - Ø280/180 - de Masa
Precio: 145.69
- Fabricado a partir de trozos de tubería de polietileno unidos por soldadura a tope. - Tubería utilizada: Fabricada y controlada según las exigencias de la Norma UNE EN 12201-2. - Aplicación de coeficiente de reducción para adecuarse a presión de servicio según UNE-EN-12201-3 bajo demanda.
