# PE 100 - SDR 11 - Codos 45º - Ø450 - de Masa

- Propiedad del archivo: CONSTRUNARIO
- Formato: FIEBDC-3/2012
- Programa: Construnario Versión 3.51
- Fecha de los precios: 29/04/2016
- Divisa: EUR

**089450045160** u PE 100 - SDR 11 - Codos 45º - Ø450 - de Masa
Precio: 564.05
Accesorios manipulados en taller a partir de tubo de polietileno y valonas. -Aplicación de coeficiente de reducción para adecuarse a presión de servicio según UNE-EN-12201-3, bajo demanda,
